# Fahrzeuge und Geräte
Angebotsaufforderung (GAEB DA XML 3.1, DA83)
Projekt: 17/2026
Beschreibung: Lieferung eines gebrauchten Unimog Kommunal-Geräteträgers
Währung: EUR
Vergabeart: Offenes Verfahren
Eröffnung: 09.03.2026 11:00:00
Ende der Zuschlagsfrist: 09.04.2026
Abgabeort: B130
Auftraggeber: Kreis Höxter; Vergabenummer: 17/2026
Erstellt mit: Build 5.4.2006.22, ARCHITEXT Pallas®, 05.02.2026

## 17/2026 Unimog Bauhof Rolfzen
CPV:
  CPVNo: 17/2026
Datum: 05.02.2026

### Bereich 1 Fahrzeuge und Geräte

#### Abschnitt 1.1 Geräteträger Unimog Alternativ zum nachfolgend aufgeführten Gebrauchtfahrzeug kann auch ein Neufahrzeug angeboten werden. Max. zulässiges Alter 1 Jahr

**1.1.10 Geräteträger Unimog U435 mit der nachfolgend aufgeführten Ausstattung**
Länderausführung
*  >>>  Basisausführung

Fahrgestellausführung
  V1W  Standard
  VB7  Unimog - Baureihe Geräteträger
  VG7  Unimog Geräteträger, Modellgeneration 1
  VR1  Radformel 4x4, Einzelbereifung
  Z5Y  Fahrzeug, für Rechtsverkehr
  C50  VarioPilot (Rechts/Links-Wechsellenkung)  TS3  Gewichtsvariante 14,0 t (7,1/8,0)
  VH2  Kennung Zulassung Zugmaschine  Deutschland

Empfohlener Lieferumfang
*  >>>  3-Punkt-Automatik-Sicherheitsgurte im Sitz  C7H  Schutzvorrichtung, seitlich
  S8A  Verbandtasche
  SV2  Warndreieck und Warnleuchte
  Z4B  Lieferumfang Deutschland
  J1M  Tachograf digital, 2. Generation, Version 2,  ADR
  J1S  Tachografhersteller VDO
*  Z96  Bereitstellungspauschale

Motor
  M2F  Motor OM936, R6, 7,7 l, 260 kW (354 PS)  >>>  Abgasturboaufladung und  Ladeluftkühlung
  >>>  Motorregelcharakteristik,umschaltb,
  Fahr/Gerätebetr
  >>>  Handgas, elektronisch
  >>>  Außengeräuschdämmung (nach ECE-R51)  M4X  Motorausführung Euro VI, E
  M5V  High Performance Engine Brake
  MD8  Drehmoment 1380 Nm
  >>>  Luftpresser,310l/min-13bar,wartungsfrei,wassergek.
  >>>  Luftansaugkamin, mit Luftfilter und Vorabscheidung
  M74  Kühlerschnellreinigungssystem Clean-Fix
  N05  Motor-Nebenabtrieb, nach hinten, mit Flansch  N08  Motor-Zapfwellenabtrieb inkl. Frontzapfwelle  >>>  Lüfterantrieb, hydrostatisch, mit  Wasserkühlung
  >>>  Wartungsintervall, 1400 Betriebsstunden/35000 km
  >>>  Anlasssperre

Getriebe
  >>>  Einscheiben-Trockenkupplung, selbstnachstellend
  G34  EasyDrive (Hydrostatischer Fahrantrieb) (SN)  G49  Automatic Shift (EAS), Zweipedal-Bedienung  >>>  Tempomat/Temposet
  GN1  MB-Vollsynchronwendegetriebe,
  UG130,8Vo/6Rü.gänge
  GM2  Hydraulik-Getriebeölkühlung, Öl/Luft
  >>>  Elektro-pneumatische Wendeschaltung  (EQR)

Achsen
  >>>  Vorderachse als Portalachse
  >>>  Permanent-Allrad mit sperrbarem Längsdifferential
  >>>  Differenzialsperre an Vorderachse
  >>>  Hinterachse als Portalachse
  >>>  Differentialsperre an Hinterachse
  AZ1  Achsübersetzung i = 6,377
  CK2  Komfortlenkung (Servolenkung, elektrohydraulisch)
  >>>  Schraubenfedern mit progressiver Kennung  >>>  Achsen, 3fach lenkergeführt

Räder & Reifen
  R41  Steilschulterfelgen 11.75x22.5
  1.A.  W48K67 10  2x  385/65 R 22,5  Nordic Lenk  Continental  Scandinavia HS3 ED
  2.A.  W48K67 10  2x  385/65 R 22,5  Nordic Lenk  Continental  Scandinavia HS3 ED

Rahmen & Rahmenanbauteile
  >>>  Leiterrahmen, durchgehend, formstabil
  C1H  Radstand 3150 mm
  >>>  Integralträger vorn zur Aufnahme Frontanbauplatten
  >>>  Geräte-An/Aufbaupunkte im Rahmen integriert  CA4  Anbaubeschläge, hinten
  CP3  Frontanbauplatte DIN76060, Typ B, Größe 3  K3T  AdBlue-Tank 25 l
  KC2  Tank 250 l, links, Alu
  >>>  Tanks, abschließbar
  >>>  Abgasanlage, Endrohr nach oben
  >>>  Koppelmaul, vorn, mit Steckbolzen
  Q94  Anhängerkupplung, Maul groß, Ringf., Bolzen  38,5
  >>>  Anhängelast, ZAA max. 13t
  >>>  Teleskopstoßdämpfer, und Stabilisatoren
  >>>  Fahrgestellkonservierung

Bremsanlage
  >>>  Scheibenbremsen, pneumatisch, an VA und  HA
  >>>  Niederdruckbremsanlage
  >>>  Bremsanlage verzögerungsabhängig (EBL-Regelung)
  >>>  Antiblockiersystem(ABS), schaltbar auf Offroad-ABS
  >>>  Kondenswassersensor, für Druckluftsystem  >>>  Lufttrockner, beheizt
  >>>  Druckluftanschluss für Nebenverbraucher
  B30  Rollsperre
  B5B  Anhängerbremse, 2-Leitung
  >>>  Feststellbremse, Federspeicher, an  Hinterachse
  >>>  Feststellbremse, elektronisch

Fahrerhaus Aussen
  >>>  MB Fahrerhaus, Faserverbundwerkst., korrosionsfrei
  FP3  Fahrerhausfestigkeit nach ECE-R-29/03
  >>>  Freisichtfahrerhaus, mit kurzem Vorbaumaß  >>>  Motorhaube, hochstellbar, abnehmbar
  F16  Vorrüstung, Fhs für Mähtür/Mähsitz rechts  >>>  Fahrerhaus-Kippeinrichtung, mechanischhydraulisch
  >>>  Rampenspiegel
  >>>  Fhs-Komfortlagerung, 4-Punkt, shwingungsgedämpft
  >>>  Regensensor und automatisches Fahrlicht  >>>  Panorama-WS-  Scheibe,
  Verbundglas,wärmeabsorbierend
  >>>  Tiefsichtfenster in Türen, wärmedämmen
  >>>  Scheibenwischanlage, von oben, 3stufig, Intervall
  F6B  Frontscheibe, klar, heizbar
  >>>  Rückwandfenster, groß, wärmedämmend
  >>>  Fensterheber, elektrisch, beidseitig
  >>>  Hauptspiegel, heizbar, elektrisch verstellbar  >>>  Weitwinkelspiegel, heizbar
  F5L  Sonnenblende aussen, transparent
  SC4  Warnstreifen rot/weiss, retroreflektierend
  >>>  Schließanlage, mit Zentralverriegelung

Fahrerhaus Innen
  >>>  Kabinenboden, mit Durchstiegsmöglichkeit  >>>  Kabeldurchführung,abgedichtet,Fhs-Rw  u.Fußraum re
  >>>  Multifunktionslenkrad
  >>>  Lenkstockschalter,rechts (Fahrbetrieb)
  >>>  Lenkstockschalter,links(Fernlicht,Scheibenwischer)
  DG1  Zusatzlenkstockschalter links
  DF4  Schwingsitz luftgef.,Sitzhzg.,aktiv  belüf.,Fahrer
  DB3  Schwingsitz luftgefedert m. Sitzheizung,  Beifahrer
  >>>  Sitzbelegungserkennung
  DG3  Armlehne rechts,mit Bedienhebelaufnahme,Fahrersitz
  DG4  Armlehne re.,mit Bedienhebelaufnahme,Beifahrersitz
  DG5  Bedienhebel, steckbar, an Armlehne Fahrersitz
  DG6  Bedienhebel, steckbar, an Armlehne Beifahrersitz
  >>>  Stellräder mit Memory-Tasten (M1-M3)
  J1C  Kombiinstrument, 12,7 cm, mit Videofunktion  JA1  UNI-TOUCH Bediensystem, mit
  Touchscreen 10,5"
  EF6  Rückfahrkamera, Zugfahrzeugende
  EM6  Monitor, für Kamerasystem
  >>>  On-Board Diagnose
  >>>  Notbremssignal
  J48  Warnleuchte für Teleskopzylinder
  J4V  Gurtwarner, Fahrer- und Beifahrerseite
  S1L  Aufmerksamkeits-Assistent
  S1O  Verkehrszeichen-Assistent
  S1Y  Reifendruckkontrolle
  S2G  Sideguard Assist 2
  S2L  Frontguard Assist
  S4A  Vorrüstung für Alkoholtester mit Wegfahrsperre
  J5Q  Digital Radio, mit USB-Anschluss und Bluetooth
  J9D  Vorrüstung, für Mauterfassung
  J7D  Truck Data Center 8, base
  J8N  Vorrüstung für Truck Data Center 8, base
  >>>  Dauerstromsteckdose 24V/15A,in Mittelkonsole
  >>>  USB-C-Anschlüsse, 2-fach
  ED2  Dauerstromsteckdosen 12V (C3), 12V u. 24V Mittelk.
  ED6  Bordsteckdose 24V/25A im Fhs., mit C3 Signal
  >>>  Innenbeleuchtung,m.Leseleuchten für Fahrer/Beif.
  >>>  Türbedienfelder, links u. rechts
  >>>  Heizungs- u. Belüftungssystem,Umluft,Pollenfilter
  >>>  Klimaautomatik
  D6F  Klimaanlage
  D6X  Aktivkohlefilter
  >>>  Ablagenetz, an Rückwand
  >>>  Staufächer und Ablagebox
  >>>  Dachkonsole, 2 Einbauschächte (Radio/Tachograf)
  >>>  Mittelkonsole, längs verstellbar
  >>>  Türverkleidung, mit Armauflage und Flaschenhalter
  DM4  Mittelkonsole seitl. verschiebbar,
  Ablagefach zus.
  >>>  Jackenhaken
  DH4  Halterung, universell, für externes Bedienteil  FT6  Spiegelausführung, Fahrzeug verbreitert

Elektrik / Elektronik
  >>>  Batterien 2 x 12V / 140 Ah
  E33  Batteriehauptschalter am Batteriekasten
  >>>  Generator 28 V / 150 A
  E45  Steckdose vorn 24V, 7-polig
  E87  Gerätesteckdose, 32-polig
  ES6  Universelle elektrische Schnittstelle nach EN16330
  >>>  Anhängersteckdose 24V, 15-polig
  E40  ABS-Anhängersteckdose 24V, 7-polig / 5-Pin  E42  Anhängersteckdose 12V, 13-polig
  >>>  Tagfahrlicht
  >>>  Leuchtweitenregulierung
  >>>  Scheinwerfer LED, AIO, geschützt in Stoßfänger
  LE6  Scheinwerfer zus, höhenverst, A-Säule,
  LED, beheiz
  >>>  6-Kammerschlussleuchte mit Nebelschlussleuchte
  LE4  Arbeitsscheinwerfer, Fahrerhausrückwand,  oben, LED
  >>>  Umrissleuchten vorne
  L55  Seitenmarkierungsleuchten, vorne
  LB6  Blitzleuchten, LED, gelb, li und re, mit Stativen
  >>>  Einstiegsleuchten im Aufstiegsbereich
  >>>  Geschwindigkeitsbegrenzung 90 km/h, EC  >>>  Wegfahrsperre, mit Transponder
  J7V  Fahrassistenzkarte, Region Europa
  >>>  Abgas mit NOx-Kontrolle
  >>>  Motor Start-/Stopp-Taste, mit Schlüsselablage
  >>>  Elektrik Bordnetz 24V
  >>>  Elektronikbox,geschützt im Fhs, Diagnosesteckdose
  >>>  Elektrik, EMV geprüft
  Hydraulik
  HN9  LS-Hydraulik, 4zell, sep. Dauerverbr.,  Schneepfl.entl.
  HE1  Hydraulik für Kippeinrichtung
  H55  Hydr. Steckeranschluss, hinten, 4fach,
  Zelle 1+2
  H58  Druckleitung hinten, 2. Hydraulikkreis
  H59  Separate Rücklaufleitung hinten
  H86  Hydr. Steckerkupplungen ISO 7241-1 A/ISO  5675
  >>>  Bedienung Hydraulik, per Linear-Wippen

Aufbau
  P60  Pritschenzwischenrahmen
  PB6  Pritsche, Innenabmessungen 2385x2075x400
  H43  Kippzylinder

Weitere Lieferumfänge
  >>>  Bordwerkzeug
  >>>  Unterlegkeile, 2-fach
  V0Q  Fahrzeugausführung nach GSR, Phase B
  XD2  Herstellergarantie 2 Jahre ab EZL / IBN
  X4H  Instrument/Schilder/Druckschriften deutsch

Weitere Sachverhalte
RKF  Ablieferdurchsicht
RKF  Einweisung
RKF  Dücker Torsionsrahmen TR - (1548 - Dücker Torsionsrahmen TR  Hydraulisch, gegen Fahrzeugverwindungen, von der Kabine aus verriegelbar),  (1547 - mit zentrale Schmierleiste für Torsionsrahmen)
RKF  2x Hänsch RKL
RKF  Sitzbezüge
RKF  Fußmatten
Menge: 1,000 St
